# Prettauer Pfad 38A_Wohnprojekt
Angebotsaufforderung (GAEB 90, DA83)
DV-Nummer: 2025-08
Währung: EUR
Auftraggeber: Cooperative Mensch eG, Zimmerstraße 26-27, 10969 Berlin,

## Putz- und Wärmedämmsysteme
Datum: 28.10.26

*Hinweis*
1. Bestand-Baustellenbereich:
Das Baugrundstück befindet sich in einem Allgemeinen
Wohngebiet.
Der Zugang zum Baugelände (Prettauer Pfad ) erfolgt
über die direkte Zufahrt einer beengten, öffentlichen
Straße. Die unmittelbar angrenzenden Grundstücke
werden zu Wohnzwecken genutzt.
Bei der Baustellenorganisation ist deshalb darauf zu
achten und in der Kalkulation zu berücksichtigen, dass

- die Straßensituation auf Wende-/Zugangsmöglichkeiten
vorab geprüft und bei der Anlieferung von BE,
Baumaterialien, Maschinen, Werzeuge etc. und bei der
Durchführung der eigenen Arbeiten berücksichtigt
wird.
- der Zugang nur über die geschützte
Gehwegüberfahrt/Baustraße erfolgen darf.
- die nördliche, seitliche Zufahrt zum rückwärtigen
Fremdgrundstück (Wohnhaus) nicht genutzt werden darf
und immer freizuhalten ist.
- lärmintensive Arbeiten, soweit möglich, vermieden
bzw. mit der Bauleitung vorab abgesprochen werden.

2. Baumaßnahme:
Das Baugrundstücks ist bzw. wird im Zuge der
Bauarbeiten mit allen notwendigen Medien erschlossen
und
die Geländeoberfläche bereits hergerichtet (gerodet).
Das Gebäude ist teilunterkellert und hat 3
Wohngeschosse (EG, OG, DG).
- Die Gründung (teilweise abgetreppt mit
Frostschürzen) erfolgt mit einer Stb.-Bodenplatte
- Die Tragkonstruktion der Wände erfolgt in massiver
Bauweise (Stahlbeton, KS-Mauerwerk)
- Die Tragkonstruktion der Decken erfolgt in Stahlbeton
- Die Satteldachkonstruktion wird mit Holzbindern
ausgeführt.

3. Arbeitszeit / Bauzeit:
Im Regelfall sind die Arbeiten Werktags zwischen 07:00
und 20:00 Uhr unter Einhaltung des
Bundesimmissionsschutzgesetz (BImSchG) auszuführen.
Die Gesamtbauzeit (alle Gewerke) erstreckt sich über
ca. 70 Wochen.

5. Immissionsschutz:
Der evtl. durch den AN geplante Einsatz von Geräten,
die Schall bzw. Erschütterungen hervorrufen, sind dem
AG anzuzeigen und mit ihm abzustimmen. Es dürfen nur
lärmgedämmte und staubarme Geräte und
Maschinen zum Einsatz kommen, die dem neuesten Stand
der Technik entsprechen.
Bei der Durchführung der Arbeiten sind alle
Begleiterscheinungen, die den Betrieb beeinträchtigen
können,
wie Lärm und Staub, so gering wie möglich zu halten.

6. Leitungsbestand:
Die vorhandenen Ver- und Entsorgungsleitungen sind zu
schützen und deren Betrieb ist sicherzustellen. Jede
vorhersehbare Unterbrechung muß der Bauleitung
mitgeteilt und abgestimmt werden.

7. BE, Räume
 - Kfz-Stellplätze sind nur in Eigenverantwortung im
öffentlichen Straßenland vorhanden.
 - Die Gestellung von Umkleide-, Aufenthalts-,
Werkstatträume, Lager- und Schuttcontainern erfolgen,
soweit
benötigt, durch die jeweiligen Auftragnehmer (AN) in
Abstimmung mit der Bauleitung.
 - Bau-WC, Baustrom, Bauwasser wird im Rahmen der BE
gestellt und ohne zusätzliche Kosten vom AG zur
Verfügung gestellt
 - Der Baustellenbereich wird mit Absperrungen /
Bauzaun gesichert. Der AN hat darauf zu achten, dass
während und nach Beendigung der Arbeiten der Zugang
zum Baustellenbereich für fremde Personen
verwehrt bleibt.

8. Hebezeuge:
Alle Hebewerkzeuge sind vom AN im Rahmen der
Leistungspositionen bereitzustellen, vorzuhalten und
abzutransportieren.

9. Transporte:
Alle Transporte zu den Einbaustellen und
Schuttcontainern sind ausschließlich Sache des AN und
mit den
Preisen abgegolten.

10. Bestell- und Lieferzeiten des AN:
Der AN hat die Lieferzeiten der von ihm benötigten
Stoffe und Materialien unter Berücksichtigung der
Rahmentermine zu prüfen und vor Auftragsvergabe zu
klären. Etwaige Lieferprobleme sind dem AG vor
Auftragsvergabe zu benennen.

11. Schuttabtransport:
Alle Abbruchmaterialien sind fachgerecht zu trennen
und in Container zu sammeln. Die entsprechenden
Entsorgungsnachweise sind vom AN dem AG vorzulegen.
Die Entsorgung nach den gesetzlichen
Vorschriften liegt im Verantwortungsbereich des AN.

12. Termine:
Die Ausführungsfristen mit evtl. erfoderlichen
Zwischenterminen werden bei Auftragsvergabe bindend
festgelegt.

*Hinweis*
ALLGEMEINE VERTRAGSBEDINGUNGEN (AVB):

1. ANGEBOT:
1.0 Gegenstand des Angebots sind die im
Leistungsverzeichnis näher bezeichneten und in den
Bauzeichnungen dargestellten Leistungen, sowie alle
Nebenleistungen gemäß VOB Teil C.
1.1 Sämtliche Leistungen sind nach der zuletzt
gültigen Ausgabe (zum Zeitpunkt der Angebotsabgabe) der
VOB zu kalkulieren, soweit im LV nicht anders
beschrieben.
1.2 Für sämtliche Baustoffe, Bauteile, Materialien und
Leistungen sind die entsprechenden gültigen
EN/DIN-Vorschriften, die nach dem neuesten Stand der
Technik verfaßten EN/DIN-Entwürfe, die
bauaufsichtlichen Zulassungen, die Bauverordnungen,
die Verarbeitungs-Richtlinien der Hersteller und
die Empfehlungen der Fachverbände einzuhalten.
1.3 Der Bieter erkennt mit der Abgabe seines Angebotes
durch seine Unterschrift folgende Punkte an.
 - dass er sich vor Angebotsabgabe über die Lage und
Beschaffenheit der Baustelle genau
unterrichtet hat
 - dass er sich über Details von Leistungen und
Lieferungen, soweit diese im Ausschreibungstext
nicht eindeutig beschrieben sind, durch Rückfragen
Klarheit verschafft hat.
 - dass er alle örtlichen Verhältnisse im Zusammenhang
mit der Planung und Leistungsbeschreibung
überprüft hat, evtl. Erschwernisse sind in der
Preisbildung berücksichtigt. Pläne liegen beim
Bauherrn zur Einsicht bereit.
 -  dass spätere Einwände, die sich auf Unkenntnis und
Unklarheiten im Leistungsverzeichnis stützen
sollten, keine Berücksichtigung (auch bei evtl.
Preisnachforderungen) finden.
 - Änderungen bzw. Zusätze in den Ausschreibungstexten
sind unzulässig. Änderungen bzw. Zusätze
sind in einem Beiblatt niederzuschreiben
1.4 Die Einheitspreise sind dauerhaft lesbar
einzusetzen, sie sind so zu kalkulieren, daß diese in
jedem
Fall bindende Festpreise für die ganze Bauzeit sind,
auch dann, wenn sich Mengen ändern oder
einzelne Positionen ganz entfallen. Lohn- und
Materialpreiserhöhungen werden grundsätzlich nicht
vergütet.
1.5 Arbeitsgemeinschaften haben einen Bevollmächtigten
zu benennen. Eine Liste aller Beteiligten ist dem
Angebot beizulegen. Die Weitervergabe von (Teil-) /
Leistungen bedarf der Zustimmung des AG.
1.6 Die für die Ausführung bzw. Abnahme seiner
Arbeiten behördlichen Anträge und Gesuche hat der AN
termingerecht und selbstverantwortlich rechtzeitig
aufzustellen und einzureichen. Eine besondere
Vergütung hierfür erfolgt nicht. Evtl.
Genehmigungsgebühren trägt der AN.
1.7 Mit dem Zuschlag bzw. der Vergabe ist innerhalb
von acht Wochen nach Angebotsabgabetermin zu
rechnen, während dieser Frist bleibt der Bieter an
sein Angebot gebunden, Nachfristen können
vereinbart werden.

2. AUFTRAGSERTEILUNG:
2.1 Der Auftrag wird schriftlich vom Auftraggeber
(nachfolgend AG genannt) erteilt. Alle mündlich
erteilten
Aufträge sind nur in schriftlich bestätigter Form
bindend.
2.2 Folgende Unterlagen sind im Falle einer
Auftagserteilung Vertragsbestandteile. Bei
Widersprüchen im
Vertrag gelten in nachfolgender Reihenfolge :

 1. Das Auftragsschreiben / der Vertrag mit
beigefügten Anlagen
 2. Das Leistungsverzeichnis
 3.  Die Bauzeichnungen
 4. Die Zusätzlichen Vertragsbedingungen (ZVB)
 5. evtl. besondere Vertragsbedingungen (BVB)
 6.  Die Zusätzlichen Technischen Vorschriften (ZTV)
 7. Die Allgemeinen Vertragsbedingungen (AVB)
 8.  Die Allgemeinen Technischen Vorschriften (AVT)
und die anerkannten Regeln der Technik
 9. VOB Teil B+C in der am Angebotsabgabetag gültigen
Fassung mit Ergänzung durch das BGB, mit
Ausnahme nachfolgend beschriebener Abschnitte
2.3 Allgemeine und besondere Geschäftsbedingungen des
bietenden Unternehmen sind ausgeschlossen.
Besondere technische Bedingungen für spez. Lieferungen
oder Arbeiten gelten nur, wenn diese im
Auftragsschreiben erwähnt sind.
2.4 Die Leitung der Ausführung seiner Arbeiten erfolgt
durch den Auftragnehmer (nachfolgend AN
genannt).
 Der AN hat, sofern er die Ausführung der
Vertragsleistung nicht persönlich leitet, einen
fachkundigen
und verantwortlichen Stellvertreter zu benennen. Bei
Abwesenheit von der Baustelle hat der AN dafür
zu sorgen, daß ihn bzw. seinen Stellvertreter
Anweisungen vom AG jederzeit erreichen. Ihm obliegen
die verantwortliche Kontrolle und Überwachung der
Ausführung, des sicheren Betriebs der Baustelle,
insbes. die Tauglichkeit und Betriebssicherheit der
Gerüste, Geräte und sonstigen
Baustelleneinrichtungen, sowie die Einhaltung der
Arbeitsschutzbestimmungen.
2.5 Werden durch Änderungen unvorhersehbare Leistungen
notwendig, für die kein Einheitspreis
vereinbart wurde, so haben die Vertragspartner den
Einheitspreis vor Beginn der Arbeiten zu
vereinbaren. Unterläßt der AN dies, so kann der
Einheitspreis bei der Abrechnung vom AG auf der
Basis von LV-Preisen festgesetzt werden.
2.6 Für Stundenlohnarbeiten gelten die im Angebot
ausgefüllten Einheitspreise für Lohn-, Geräte- und
Stoffkosten. Sie dürfen jedoch nur auf ausdrückliche
Anordnung der Bauleitung ausgeführt werden.
Für vereinbarte Stundenlohnarbeiten sind der
Bauleitung täglich Stundenlohnzettel zur Anerkennung
vorzulegen. Kommt der AN dieser Anordnung nicht nach,
so hat er nur Anspruch auf Vergütung der
Arbeiten nach ausgeführten Mengen und üblichen
LV-Preisen.

3. AUSFÜHRUNGSFRISTEN:
3.1 Für die Durchführung der Arbeiten werden im
Vertrag Fertigstellungstermine mit Zwischenfristen
vereinbart. Der AG erstellt in Abstimmung der
einzelnen Gewerke einen Bauzeitenplan mit
Zwischenfristen. Dieser wird vor Arbeitsbeginn mit den
ausführenden Firmen gemeinsam festgelegt
und gegebenenfalls überarbeitet. Der Bauzeitenplan ist
Bestandteil des Vertrages.
3.2 Für die Nichteinhaltung der festgesetzten Termine
wird eine Vertragsstrafe entsprechend des BGB §§
339-345 geltend gemacht. Sie beträgt je Werktag der
Überschreitung 0,2% der Auftragssumme. Die
Obergrenze beträgt max. 5% der Auftragssumme. Für den
vorbeschriebenen Abzug von der
Schlußrechnung bedarf es keiner weiteren Ankündigung.
Davon unberührt bleiben
Schadensersatzforderungen jedweder Art wegen
verspäteter Gesamtfertigstellung und
Inbetriebnahme.

4. VERSCHIEDENES:
4.1 Das Anordnungsrecht des AG auf der Baustelle bei
der Bauausführung wird ausschließlich durch den
AG oder dessen Bauleiter ausgeübt. Bei
Auftragsausführungen, die nicht vom AG oder dessen
Bauleiter bestätigt wurden, kann die Vergütung mit der
Begründung der nicht bestellten Leistung
verweigert werden.
4.2 Während der Dauer der Arbeiten sind die
Schutzmaßnahmen so zu treffen, dass Schäden an
Passanten und am Bau tätigen Personen, sowie an allen
materiellen Objekten ausgeschlossen
bleiben.
4.3 Bauschutt ist täglich aus dem Bauwerk und von den
Verkehrswegen zu entfernen und getrennt nach
Art in Containern zwischenzulagern. Die Beseitigung
des eigenen Bauschutts ist gemäß VOB
Nebenleistung und wird nicht gesondert vergütet.
4.4 Der AN hat sich gegen Haftpflicht- und
Obhutschäden ausreichend zu versichern. Der AG behält
sich
vor, eine Bauwesenversicherung abzuschließen und die
Prämie hierfür auf die beteiligten AN´s
umzulegen.

5. BAUTAGEBERICHT
5.1 Über den Fortgang der Arbeiten hat der AN
Bautageberichte zu führen mit Angabe zu Arbeitskräfte,
Art
und Ort von Arbeiten, Wetter etc. . Eine Kopie der
Tagesberichte ist der Bauleitung wöchentlich
unaufgefordert zu übergeben, eine Vergütung hierfür
erfolgt nicht.

6. AUFMASS, ABRECHNUNG, ABNAHME, GEWÄHRLEISTUNG
6.1 Die Schlußrechnung ist innerhalb vier Wochen nach
Fertigstellung und Abnahme einzureichen, VOB
Teil B §14 gilt ergänzend. Aufmaße und
Abrechnungspläne sind beizufügen.
6.2 Abschlagszahlungen werden entsprechend dem Stand
der Leistungen auf Vorlage einer prüffähigen
Teilrechnung (mit Massenaufstellung der Positionen)
bis zur Höhe von 90% der tatsächlichen Arbeiten
geleistet.
6.3 Es gilt als vereinbart, daß die
Sicherheitsleistung für die Dauer der Gewährleistung
gemäß VOB/B von
vier Jahren einbehalten wird. Die Höhe dieser beträgt
5% der Abrechnungssumme. Ablösung durch
Bankbürgschaft ist möglich.

7. BIETERERKLÄRUNG
 Durch die Unterzeichnung erklärt der Bieter,

7.1 dass er bei der
.............................................-
Versicherungsgesellschaft in
.............................
 in Höhe von
.............................................  _
haftpflichtversichert ist.

7.2 dass er Mitglied der
............................................-
Berufsgenossenschaft in .............................
 mit der Mitglieds-Nr.
......................................... ist.

7.3 dass er alle Unbedenklichkeitsbescheinigungen
(nicht älter als 3 Monate) vor Auftragserteilung
vorlegt.
7.4 dass er die erforderliche Fachkunde,
Leistungsfähigkeit und Zuverlässigkeit besitzt und über
ausreichende technische und wirtschaftliche Mittel
verfügt. Die Nachweise werden vor Beauftragung
vorgelegt.
7.5 dass er alle im Vertrag angegebenen Vorschriften
und Bedingungen gelesen hat und diese anerkennt.

..........................................

.......................................................
....................................................
  ( Ort und Datum)
  (Stempel und rechtsverbindl. Unterschrift
des Bieters)

*Hinweis*
Die nachfolgenden Arbeiten/Leistungen sind vom AN zu
erbringen/zu berücksichtigen und in die
Einheitspreise miteinzukalkulieren:

- Für die eigenen Arbeiten sind alle Arbeitsgerüste
und Hebewerkzeuge zu stellen und vorzuhalten
- Für die eigenen Arbeiten sind entsprechende
Absturzsicherungen herzustellen, vorzuhalten und zu
entfernen
- Der Auftraggeber stellt Baustrom und Bauwasser und
ein BauWC zur Verfügung
- Das Gebäude ist für die Fassadenarbeiten
eingerüstet. Innenseitig sind als Absturzsicherung
Konsolen
angebracht. Der AN hat die Beseitigung der Konsolen
für das Anbringen des WDVS rechtzeitig mit der
Bauleitung und der Gerüstbaufirma abzusprechen.
- Wenn nicht anders beschrieben gelten die Preise
aller Leistungen einschließlich Herstellung, Lieferung
und
Montage der Materialien mit allen Nebenleistungen
gemäß VOB/C in fertiger Arbeit, sowie die
Schutzbestimmungen über zulässige Emissionswerte.
- Das Erstellen und Vorlegen von prüffähigen
Aufmaßblättern.
- Der Untergrund ist auf Verwendbarkeit und nach den
Kriterien der allgemein bauaufsichtlichen Zulassungen
zu prüfen. Darüber hinaus ist die DIN 18345 zu
berücksichtigen.
- Alle Befestigungsmittel, soweit nicht gesondert
ausgewiesen
- Die Mindestverarbeitungstemperaturen der Materialien
dürfen nicht unterschritten werden.
- Sollte der Unternehmer Bedenken gegen die
ausgeschriebene Art der Ausführung haben, so sind
diese bei
Angebotsabgabe geltend zu machen.

### Titel 01 Baustelleneinrichtung

**01.0001 Baustelleneinrichtung / -räumung**
Einrichten und Räumen der Baustelle, einschl. liefern,
vorhalten
und entfernen aller zur Ausführung der Arbeiten
benötigten
Container, Unterkünfte, Geräte, Werkzeuge, etc.
Menge: 1,000 psch

**01.0002 Stundenlohnarbeiten (Facharbeiter)**
für evtl. erforderliche Arbeit, die nicht im LV erfaßt
sind und nur
auf ausdrückliche Anweisung der Bauleitung zur
Ausführung
kommen.
Menge: 10,000 h

**01.0003 Stundenlohnarbeiten (Helferstunden)**
für evtl. erforderliche Arbeit, die nicht im LV erfaßt
sind und nur
auf ausdrückliche Anweisung der Bauleitung zur
Ausführung
kommen.
Menge: 10,000 h

### Titel 02 Putzarbeiten_WDVS

**Ausführungsbeschreibung 0001 Ausführungsbeschreibung WDVS**
*Ausführungsbeschreibung WDVS*
Der Einsatz des WDVS erfolgt als komplettes System und
ist
ausschließlich mit den vom System-Hersteller
vorgesehenen
und in der bauaufsichtlichen Zulassung aufgeführten
Systemkomponenten, sowie deren Verarbeitungsrichtlinien
auszuführen.

Soweit nicht anders beschrieben, erfolgt

1) in den Spritzwasser- und erberührten Bereichen
- das WDVS auf einer Abdichtung mit gewaffelten
EPS-Perimeterdämmplatten, geklebt, oberhalb von 15cm
über
Gelände verdeckt mit 2 Dübel/Platte, vorstehende Kanten
planeben schleifen, gedübelt, verputzt,
überstreichbaren
Feuchteschutz, Silikatanstrich
- die Verdübelung versenkt mit passendem Dämmeinsatz

2) außerhalb der Spritzwasser- und erdberührter
Bereiche
- das WDVS mit Mineralwolle-Fassadendämmplatten,
geklebt,
statisch relevant gedübelt und verputzt.
- die Verdübelung versenkt mit passendem Dämmeinsatz
- die Beschichtung der sichtbaren Profile in Wandfarbe

Untergrund: KS-MW, Stb.-Wände (KG)
Windzone: 2
Gebäudehöhe: <10m

Fabrikat System-Hersteller: Saint-Gobain Weber  o.
gleichwertig

Angebotener System Hersteller: '.........'

**02.0001 Grundierung**
von nichttragfähigen bzw. saugende Teilflächen als
Untergrundvorbereitung für Dämmplatten

Anm.: nur nach vorheriger Prüfung und auf ausdrückliche
Anweisung der Bauleitung.

Fabrikat: weber.prim 400 o. glw.

angebotenes Fabrikat: '.........'
Menge: 40,000 m²

**02.0002 Perimeterdämmplatte 035, 200mm**
*** Bezugsbeschreibung
Perimeterdämmplatte EPS 035 mit Klebe- u.
Armierungsmörtel
gemäß Ausführungsbeschreibung WDVS ansetzen und im
Wulst-Punkt-Verfahren nach Herstellerrichtlinien
verkleben

Material: Polystyrol-Hartschaumplatte nach EN 13163,
stumpf,
mit Waffelmuster,
Brandschutz: nach DIN 4102 schwer entflammbar B1,
Bemessungswert Wärmeleitfähigkeit: ?=0,035 W/mK,
Druckfestigkeit: fcd>=50 KN/m2
Untergrund: Kalksandstein, Stahlbeton
Montageort: Sockelbereich EG, DG, Attika- und
Balkonbereiche

Dämmplattendicke 200 mm;
Sockelhöhe: siehe Detailplanung

Fabrikat: weber.therm EPS 035 Sockel standard
weber.therm 303 weber. o. glw.

Angebotenes Fabrikat: '.........'
Menge: 110,000 m²

**02.0003 Perimeterdämmplatte 035, 100mm**
*** wie Position 02.0002
Montageort: zusätzl. Lage im Sockelbereich
KG-Außentreppe

Dämmplattendicke 100 mm
Menge: 5,000 m²

**02.0004 Perimeterdämmplattenstreifen, h<25cm, 20mm**
*** wie Position 02.0002
Montageort: bei Attikaaufkantung als Putzträgerplatte
Höhe: 20-25cm
Untergrund: Bitumenabdichtungsbahn
Dämmplattendicke: 20 mm
Menge: 125,000 m

**02.0005 Zulage für 45°-Ausbildung**
mit Schrägschnitt oder Dämmkeil zu vorgenannten
Perimeterdämmungen im Berich der vorspringenden
KG-Außenwand/EG und Bodenplatte
Menge: 115,000 m

**02.0006 Verdübelung Perimeterdämmplatte**
mind. 150 mm oberhalb der geplanten Geländeoberkante
versenkt befestigen, mit Rondell abdecken und glatt
abspachteln
Dübelanzahl: 2Stk/Platte
Fabikat: weber therm Dübelteller VT 112 2G,
weber.therm Rondelle STR U, o. glw.

Angebotenes Fabrikat: '.........'
Menge: 230,000 Stk

**02.0007 Armierungsputz, Sockel**
bestehend aus Klebe- u. Armierungsmörtel und einer
Putzbewehrung aus Armierungsgewebe mit hoher Festigkeit
fachgerecht herstellen; die fachgerechte Ausführung von
Diagonal-/Eckarmierung ist im EP mit einzukalkulieren

Armierungsputzdicke: 5-8 mm

Fabrikat: weber.therm 307 Klebe- und Armierungsmörtel
weber.therm 310 Armierungsgewebe grob 8x8 mm, o. glw.

Angebotenes Fabrikat: '.........'
Menge: 150,000 m²

**02.0008 2. Abdichtungsebene in Putzebene**
in min. 2 Schichten, mit 2-komponentiger,
polymermodifizierter
Dickbeschichtung, hochflexibel, frostbeständig,
druckwasserdicht, überputz- und überstreichbar herstellen

Schichtdicke: d = 3mm
Einbauort: Erdreich/Sockel bis 5 cm über GOK,
unter bauseitigen Fensterbankabdeckungen

Fabrikat: weber Anschlussdicht

Angebotenes Fabrikat: '.........'
Menge: 70,000 m²

**02.0009 Sockeloberputz, mineralisch**
*** Grundposition ZZ 001.0
*** Bezugsbeschreibung
Sockeloberputz als Scheibenputz auftragen.
Körnung: 1,5 mm
Wasserdampfdiffusionsäquivalente: sD < 0,1m

Fabrikat: weber.star 224 AquaBalance, o.glw.

Angebotenes Fabrikat: '.........'
Menge: 145,000 m²

**02.0010 Sockeloberputz, mineralisch Haftputz**
*** Wahlposition ZZ 001.1
*** wie Position 02.0009
aus Kalk-Zement Haftputz mit fein gefilzter Oberfläche

Fabrikat: weber.star 295 Kalk-Zement-Haftputz, o.glw.

Angebotenes Fabrikat: '.........'
Menge: 145,000 m²

**02.0011 Silikat-Anstrich, Sockel**
mit Silikat-Fassadenfarbe ohne biozide
Filmkonservierung mit
hydrophilem Wirkprinzip für langfristig hohen Schutz
gegen
Algen- und Pilzbewuchs, deckend mit Egalisations- und
deckenden Endanstriche herstellen.

Farbe: mittel-hellgetönt, Farbton nach Angabe
Hellebezugswert: 35-60

Fabrikat: weber.ton 414 AquaBalance, o. glw.

Angebotenes Fabrikat: '.........'
Menge: 145,000 m²

**02.0012 Zusatzarmierung stoßgefährdeter Bereiche**
mit Glasgittergewebe zur Verstärkung von Bereichen mit
erhöhter Beanspruchung im Sockelbereich nach Angabe
Klebe-
und Armierungsmörtel einbetten.

Fabrikat: weber.therm 317 Panzergewebe grob 6x6 mm

Angebotenes Fabrikat: '.........'
Menge: 10,000 m²

**02.0013 Mineralwoll-Dämmplatten 035, 200mm**
Mineralwoll-Dämmplatten durchgehend wasserabweisend,
mit
Klebe- u. Armierungsmörtel gemäß
Ausführungsbeschreibung
WDVS ansetzen und im Wulst-Punkt-Verfahren nach
Herstellerrichtlinien verkleben.

Material:
Brandschutz: nach DIN 4102 nicht brennbar A1
Bemessungswert Wärmeleitfähigkeit: ?=0,035 W/mK,
Druckspannung bei 10% Stauchung: = 20 kPa
Rohdichte: 120 kg/m³
Wasserdampf-Diffussionswiderstandszahl: 1

Kantenausbildung: stumpf
Dämmplattendicke: 200 mm
Plattenformat: 800 x 415 mm

Untergrund: Kalksandstein, Porenbeton, Stahlbeton
Montageort: Fassade oberhalb
Spritzwasser-/Sockelbereich

Fabrikat:  weber o. glw.
 weber.therm MW 035 Fassade express,
 weber.therm 300 Klebe- und Armierungsmörtel

Angebotenes Fabrikat: '.........'
Menge: 650,000 m²

**02.0014 Verdübelung Mineralwoll-Dämmplatte**
versenkt mit Schraubdübel befestigen, mit Rondell
abdecken
und glatt abspachteln

Dübelanzahl: 6 Stk/m²

Fabikat: weber.therm SRD 5
weber therm Dübelteller VT 112 2G,
weber.therm Rondelle STR U MW o. glw.

Angebotenes Fabrikat: '.........'
Menge: 650,000 m²

**02.0015 Armierungsputz, Fassade**
*** Bezugsbeschreibung
bestehend aus Klebe- u. Armierungsmörtel und einer
Putzbewehrung aus Armierungsgewebe mit hoher Festigkeit
fachgerecht herstellen; die fachgerechte Ausführung von
Diagonal-/Eckarmierung ist im EP mit einzukalkulieren

Armierungsputzdicke: 5-8 mm

Fabrikat: weber.therm 307 Klebe- und Armierungsmörtel
weber.therm 310 Armierungsgewebe grob 8x8 mm, o. glw.

Angebotenes Fabrikat: '.........'
Menge: 650,000 m²

**02.0016 Armierungsputz, Leibung**
*** wie Position 02.0015
im Leibungs- und Sturzbereich bis 25cm Tiefe
Menge: 450,000 m

**02.0017 Oberputz, Kratzputz 1,5mm**
*** Grundposition ZZ 002.0
*** Bezugsbeschreibung
Mineralischer, dickschichtiger Edelkratzputz,
biozidfrei,
schlagregendicht, lösemittelfrei, mit hydrophilem
Wirkprinzip für
langfristig hohen Schutz gegen Algen- und Pilzbewuchs
herstellen.
Körnung: 1,5 mm

Wasserdurchlässigkeit (DIN EN 15824) W1
Wasseraufnahmekoeffizient w < 0,5 kg/m2h0,5
Austrocknung (18h-Wert) = 450 g/m² (20°C, 65 % rel.
Luftfeuchte)

Fabrikat: weber.top 203 AquaBalance Edelkratzputz

Angebotenes Fabrikat: '.........'
Menge: 580,000 m²

**02.0018 Oberputz, Kratzputz in Leibung, 1,5mm**
*** wie Position 02.0017
im Leibungs- und Sturzbereich bis 25cm Tiefe
Menge: 450,000 m

**02.0019 Oberputz, Filzputz**
*** Wahlposition ZZ 002.1
*** wie Position 02.0017
Oberfläche gefilzt
Menge: 580,000 m²

**02.0020 Oberputz, waagrechte Rillenstruktur**
*** wie Position 02.0017
Führungsschiene ansetzen und mit Putz-Strukturbürste
waagerecht und durchgehend durchkämmen, einschl.
Herstellen einer Musterfläche (200x60) cm
Einbauort: DG
Menge: 160,000 m²

**02.0021 Silikat-Anstrich, Fassade**
*** Bezugsbeschreibung
mit Silikat-Fassadenfarbe ohne biozide
Filmkonservierung mit
hydrophilem Wirkprinzip für langfristig hohen Schutz
gegen
Algen- und Pilzbewuchs, deckend mit Egalisations- und
deckenden Endanstriche herstellen.

Farbe: hellgetönt nach Angabe
Hellebezugswert: > 60

Fabrikat: weber.ton 414 AquaBalance, o. glw.

Angebotenes Fabrikat: '.........'
Menge: 740,000 m²

**02.0022 Silikat-Anstrich, Leibungen**
*** wie Position 02.0021
im Leibungs- und Sturzbereich bis 25cm Tiefe
Menge: 450,000 m

**02.0023 Herstellen von Aussparungen, = 0,25m²**
in vorgenannte WDVS, rund oder eckig nach Angabe,
Dämmschicht dicht an das Bauteil anarbeiten
Größe: = 0,25 m²
Menge: 5,000 Stk

**02.0024 Herstellen von Öffnungen, > 2,5m²**
in vorgenannte WDVS, flucht- und lotrecht an Fenster
und
Türen einschl. Anarbeiten an Bauteil

Größe: > 2,5 m²
Menge: 50,000 Stk

**02.0025 Herstellen von Ausklinkungen**
in vorgenannte WDVS, für den Einbau von bauseitigen
Raffstoreschienen im Bereich der Fenster-/Türrahmen
einschl.
Anpassen der Dämmplatten
Abmessung: ca. 40x80mm
Menge: 250,000 m

**02.0026 Zulage Gefälleausbildung Fensterbrett**
zu vorgenanntem WDVS für die Gefälleausbildung
unterhalb
der bauseitigen Fensterabdeckungen
Gefälle = 5°
Menge: 55,000 m

**02.0027 Putzanschluss mit Gewebeanputzleiste**
dauerhaft schlagregensicher und abdichtend, flucht- und
lotgerecht aus Hart-PVC mit Schutzlasche an
Blendrahmen von
rückspringenden Fenstern/Türen

Fabrikat: weber.therm Gewebeanputzleiste Membran o.glw.

Angebotenes Fabrikat: '.........'
Menge: 500,000 m

**02.0028 Putzabschluss mit Putzabschlussprofil**
Hart-PVC-Putzabschlussprofil mit Abzugskante und
VWS-Gewebe
Menge: 100,000 m

**02.0029 Eckausbildung mit Eckabschlussprofil**
mit PVC-Eckwinkelprofil und VWS-Gewebe

Fabrikat: weber.therm 313 o.glw.

Angebotenes Fabrikat: '.........'
Menge: 650,000 m

**02.0030 Eckanschluss mit Panzereckwinkel**
zur zusätzlichen Verstärkung der Außenecken nach
Angabe in
der Armierungsebene einbetten.
Einbauort: Sockelbereich KG-Außentreppe

Fabrikat: weber.therm 312 Panzereckwinkel, o.glw.

Angebotenes Fabrikat: '.........'
Menge: 20,000 m

**02.0031 Bauwerksanschluss mit Fugendichtband**
dauerhaft schlagregensicher und abdichtend, einschl.
Anpassungen/Ausklinkungen/Trennfuge im WDVS mit einem
systemzugehörigen selbstklebenden und vorkomprimierten
Dichtband

Fabrikat: weber.therm Fugendichtband o.glw.

Angebotenes Fabrikat: '.........'
Menge: 500,000 m

**02.0032 Anschluss mit Anputzband**
einseitig klebend aus PE-Material für den Anschluss an
durchdringende Bauteile, d=3mm, b=15 mm

Fabrikat: weber.Anputzband o.glw.

Angebotenes Fabrikat: '.........'
Menge: 10,000 m

**02.0033 Montagequader, 100x100**
für die wärmebrückenfreie Fremdmontagen von
mittelschweren
Lasten in vorgenannte WDVS einsetzen/verkleben einschl.
Herstellen der Aussparungen
Fabrikat: weber.therm Montagequader VARIR, o. glw.

Abmessung: 100x100 mm
Dicke. 200 mm
Menge: 5,000 Stk

**02.0034 Putzmuster anlegen**
mit 3 unterschiedlichen Körnungen/Strukturen je 1m²
nach
Angabe durch den Architekten
Menge: 1,000 Psch

**02.0035 Farbmuster anlegen**
auf vorgenannten Putzmustern je 1m² mit 3
unterschiedlichen
NCS-Farben nach Angabe durch den Architekten
Menge: 1,000 Psch

**02.0036 Schutzfolie**
anbringen, unterhalten und beseitigen einer gegen
Staub und
Spritznebel dichten, transparenten Folienabklebung auf
Außen-Fensterbänken, Fenster- und Türflächen
Menge: 200,000 m²

**02.0037 Gerüstanker schließen**
Ankerlöcher im Zuge des bauseitigen Gerüstabbau mit
Gerüstanker-Stopfen schließen und mit dem gleichen
Werkstoff
zur Schlussbeschichtung (Oberputz einschließlich
Schlussanstrich) abdecken und beiarbeiten.
Menge: 200,000 Stk

### Titel 03 Putzarbeiten_innen

**03.0001 Haftgrundierung**
lösemittelfrei, auf glatten und wenig saugenden
Untergründen
mit Haftgrund herstellen
Untergrund: Stb.-Wände und Decken
Menge: 1100,000 m²

**03.0002 Kalk-Innenwandputz, Q2**
*** Grundposition ZZ 001.0
*** Bezugsbeschreibung
fluchtrecht als Untergrund für matte, nicht
struktuierte Anstriche
herstellen. Putzmörtel zweischichtig "frisch in
frisch" auftragen,
plan verziehen und nach dem Ansteifen sauber
nachschneiden,
Putz mit einer Schwammscheibe aufschlämmen und glätten

Oberfläche: geglättet
Qualitätsstufe: Q2

Mörtelgruppe: CS I nach DIN EN 998-1
Druckfestigkeit (28 T): ca. 2 N/mm²

Putzdicke: i.M. 10 mm
Menge: 2300,000 m²

**03.0003 Kalk-Innenwandputz, Q3**
*** Wahlposition ZZ 001.1
*** wie Position 03.0002
einschl. Einbettung von Glasvlies zur Herstellung einer
verbesserten Oberflächenqualität

Oberfläche: geglättet
Qualitätsstufe: Q3
Menge: 100,000 m²

**03.0004 Kalk-Innenwandputz, Leibung, Q2**
*** wie Position 03.0002
im Leibungs- und Sturzbereich bis 25cm Tiefe
Menge: 450,000 m

**03.0005 Kalk-Innenwandputz, Stützen, Q2**
*** wie Position 03.0002
Einbauort: an Stützen
Abmessung: 30x30 cm
Menge: 6,000 m

**03.0006 Kalkzement-Innenwandputz, Q2**
*** wie Position 03.0002
als Kalkzement-Innenwandputz
Mörtelgruppe: CS II nach DIN EN 998-1

Untergrund: Stb.- KS-Wände
Einbauort: KG und Flure
Menge: 700,000 m²

**03.0007 Kalk-Innendeckenputz, Q2**
*** wie Position 03.0002
Einbauort: Decke
Qualitätsstufe: Q2
Putzdicke: i.M. 10 mm
Menge: 870,000 m²

**03.0008 Kalk-Innendeckenputz, Unterzüge, Q2**
*** wie Position 03.0002
Einbauort: 3-seitig an Stb-Unterzügen
Abwicklung: ca. 70 cm
Menge: 25,000 m

**03.0009 Mehrputzdicke je 5 mm**
zu vorgenanntem Kalk-Innenwandputz je zusätzliche 5mm
mittlerer Schichtdicke
Menge: 10,000 m²

**03.0010 Kanten-/Eckprofile**
aus verzinktem Stahlblech mit mineralischem
Trockenmörtel
flucht- und lotrecht ansetzen, zur Herstellung von
verstärkten
Eckabschlüssen nach DIN EN 13658-2
Putzstärke: 10-15 mm
Fabrikat: Protektor o.glw.

Einbauort: Wände
Menge: 500,000 m

**03.0011 Putzanschlüsse mit Anputzleiste**
an Rahmenprofilen von Fenstern und Türen,
PVC-Anputzleiste
mit selbstklebendem PE-Dichtband und abknickbarer
Schutzlasche mit sk-Band
Putzdicke: 10-15 mm
Menge: 450,000 m

**03.0012 Putzträger, rissüberbrückend**
aus verzinktem Stahlblech für Rissüberbrückung an
unterschiedlichen Untergründen befestigen und in Putz
einbetten
b=30cm
Menge: 90,000 m

**03.0013 Eckschutzschiene, Edelstahl 30x30**
als kantenschutz in stoßgefährdeten Bereichen auf
vorgenannte
Putzfläche dauerhaft verdeckt befestigen/aufkleben

Material: Edelstahl, V2A
Oberfläche geschliffen
Winkellänge: 30x30 mm
Materialstärke: 2 mm
Einzellängen: 60 cm
Menge: 25,000 Stk

USt %: 19,00
